# Neubau Sporthalle Burgholzweg
Angebotsaufforderung (GAEB DA XML 3.2, DA83)
Projekt: 3052-OVE
Währung: EUR
Vergabeart: Beschränkte Ausschreibung
Erstellt mit: GXML Toolbox V3.3 R20200224, ORCA AVA 23.2.1 - Professional Edition 23.02.01, 18.05.2026

## NEUBAU 1-FELD-SPORTHALLE BURGHOLZ
NEUBAU 1-FELD-SPORTHALLE BURGHOLZ

BAUHERR / AUFTRAGGEBER:

STADT OVERATH ǀ Stadtverwaltung
Amt für Immobilienmanagement
Hauptstraße 17
51491 Overath

STANDORT DER BAUSTELLE:

Burgholzweg 14
51491 Overath

## ALLGEMEINE BAUBESCHREIBUNG
ALLGEMEINE BAUBESCHREIBUNG

1. Gebäude und Lage
Das Baufeld für die 1-Feld-Sporthalle der Gemeinschaftsgrundschule Burgholzweg befindet sich zwischen den Straßen Burgholzweg und Hauptstraße, neben dem grundschuleigenen Bushof, der bis auf eine Spur zurückgebaut wird.
Die GGS Burgholzweg liegt oberhalb des Baugrundstücks am Hang.
Der geplante Baukörper schneidet parallel, leicht gedreht in den Hang ein. Durch das zusätzliche Geländegefälle zwischen Hauptstraße und Burgholzweg können die erdgeschossigen Geräteräume mit Stellplätzen überbaut werden.
Die Hallenseite zum Hang hin wird durch das notwendige Einschneiden in den Hang im erdgeschossigen Bereich vollständig eingegraben sein. In den Freianlagen gibt es viele Terrassierungen und im Bereich des Hangs Stützmauern, um das abschüssige und hanggeprägte Gelände zu gestalten.

Vor dem Zugangsbereich der Sporthalle werden Sitzgelegenheiten gebaut. Es werden insgesamt 11 PKW-Stellplätze (an zwei Standorten), sowie 10 Fahrradstellplätze gebaut.

Das Gebäude ist im Nebenraumbereich (ohne Geräteräume) zweigeschossig und im Hallenbereich eingeschossig ausgebildet. Im Erdgeschoss befinden sich die Nebenräume der Sporthalle, im Obergeschoss ist der Technikbereich angeordnet.

Der Baukörper stellt sich als Kubus mit leichtgeneigtem Flachdach und umlaufender Attika dar. Die zur Hauptstraße hin gelegene Gebäudekante nimmt die Fluchtlinien der umliegenden Gebäude auf.

Die Erschließung der zwei Ebenen erfolgt über direkte Außenzugänge, es gibt keine interne Erschließung. Der Haupteingang ist mittig auf der Erdgeschossebene angeordnet. Der Technikbereich wird über den Stellplatzbereich am Burgholzweg erschlossen.

Die Sporthalle wird über einen mittig liegenden Flur erschlossen, an dem die zwei Umkleideräume mit zugehörigen Sanitärräumen (Waschen, Duschen, WC) liegen. Ein Umkleideraum ist barrierefrei nach DIN 18040-1 ausgebildet. Der Regieraum, mit anschließender Lehrerumkleide, das behindertengerechte WC, sowie zwei kleine Putzmittelräume liegen ebenfalls direkt an dem Erschließungsbereich. Die Sporthalle ist geplant nach DIN 18032-1. Ein großer und ein kleiner, zusätzlicher Geräteraum sind von der Sporthalle aus zugänglich.

Der Technikbereich umfasst Räume für HLS, E-Installation, E-Batterie PV, Hausalarm und einen Raum für den Hausmeister.

Die Halle erhält zur natürlichen Belichtung ein vertikales Lichtband aus Profilglas, sowie ein blendfreies Oberlichtband.
Das Gebäude wird in den erdberührten Teilen aus Stahlbetonbauteilen errichtet. Sämtliche aufgehenden Bauteile sind als Holzkonstruktion geplant. Holztafelbauwände im Außen- und Innenbereich, Brettsperrholz-Decken im Nebenraumbereich, Brettschichtholz-Binder und -Stützen in der Halle.

Die Fassade besteht aus Fassadenplatten aus gepresster Steinwolle mit einer senkrechten Strukturierung, welche in Teilbereichen perforiert ist für den Licht- Ein- und Auslass.
Die Halle erhält ein extensives Gründach, Sekuranten und eine Photovoltaikanlage.

2. Technische Anbindung
Es wird ein Trinkwasseranschluss des Versorgers vorgesehen. Warmwasser wird dezentral mittels elektronischer Durchlauferhitzer erzeugt.

Die Wärmeversorgung erfolgt über einen Nahwärmeanschluß, welcher sich in der Nähe des Technikgebäudes oberhalb des Hanges befindet. Die erforderlichen Nahwärmeleitungen für die Sporthalle wurden aus dem Gebäude bereits herausgeführt und liegen unterirdisch dem Baufeld zugewandt.

Für den Schul- und Vereinsport ist ein Lüftungsgerät vorgesehen, welches im Technikraum OG
aufgestellt wird. Es wird nur der notwendige, hygienische Aussenluftwechsel vorgenommen. Die
Luftmengen basieren auf den Vorgaben der DIN 18032.

Für die Regelung und Steuerung der Heizungs- und Raumlufttechnischen Anlagen ist eine DDC-Anlage vorgesehen. Die Automationsstation ist frei programmierbar mit sämtlichen erforderlichen Feldgeräten und Dienstleistungen.

Elektrische Energie erhält die Halle über die auf dem Dach platzierte Photovoltaikanlage, sowie über das nahegelegene Technikgebäude.

Das Gebäude erhält einen Telefon- und Datenanschluss und wird vorgerichtet für die interne Datenverkabelung mit der Grundschule.

3. Erschließung/ Zugangsbedingungen
Die Hauptzufahrt zum Baustellenbereich erfolgt über die Hauptstraße und von dort über die Verbindungsstraße zum Burgholzweg in die Baustelle hinein.
Die Verbindungsstraße ist eine Einbahnstraße.
Die Baustelle hat wenig Baustellenflächen zur Verfügung.
Es werden daher keine Firmen-PKW´s auf der Fläche geparkt werden können. Diese müssen im umliegenden öffentlichen Straßenraum abgestellt werden.

Der Unternehmer muss sich vorab über die örtlichen Bedingungen der Baustelle eigenverantwortlich informieren.

Der Lageplan zur Baustelle ist zu beachten.

4. Besondere Hinweise zur Baustelleneinrichtung und dem Baustellenbetrieb
Neben den oben beschriebenen Baustellen- und Verkehrsflächen wird zudem auf die Beachtung folgender Baustellenbedingungen bei der Angebotskalkulation hingewiesen:

Die Verbindungsstraße zwischen Hauptstraße und Burgholzweg wird durch PKW´s und einen Schulbus befahren. Der Schulbus hält im weiteren Verlauf an der Ecke des Burgholzweges. Die Kinder der angrenzenden Grundschule sind angehalten auf der anderen Straßenseite zu gehen. Trotzdem ist nicht auszuschließen, dass Kinder in den Bereich der Baustelle gelangen.
Vorallem bei der Ausfahrt aus dem Baufeld ist daher besondere Vorsicht geboten!

Verschmutzungen der Verkehrsflächen außerhalb der Baustelle sind vom Verursacher unverzüglich zu beseitigen.
Baustellenfahrzeuge und Material dürfen grundsätzlich nur im Bereich der umzäunten Baustelleneinrichtungsfläche abgestellt werden.

5. Arbeits-/ Aufenthaltszeiten
Als regelmäßige Arbeits-/Aufenthaltszeiten gelten:

Montag - Samstags im Zeitraum von 07.00 - 20.00 Uhr

Längere Aufenthalte an den Wochenwerktagen oder Baustellenaufenthalt an Sonn- und Feiertagen müssen vom Auftragnehmer vorab rechtzeitig angemeldet werden und bedürfen einer Genehmigung. Die Übernachtung auf dem Baustellengelände ist grundsätzlich untersagt.

6. Baustelleneinrichtung
In den an die Baustelle unmittelbar angrenzenden Schulgebäuden findet im Ausführungszeitraum des AN weiterhin Schulbetrieb statt.
Auf den Schulbetrieb und die Umgebungsbedingungen muss bei der Baustelleneinrichtung und Ausführung der Arbeiten Rücksicht genommen werden.
Dabei hat der AN dafür zu sorgen, dass Schüler, Lehrer und Angestellte, Anwohner und Nachbarschaft nicht durch Staub, Lärm und Erschütterungen, mehr als unvermeidbar, belästigt werden.
Besonders lärmintensive Arbeiten sind während der Schulzeiten zu vermeiden.
Vor Ausführungsbeginn der Arbeiten ist der genaue Bauablauf mit der örtlichen Fachbauleitung, dem AG und der Schulleitung abzustimmen.
Die Arbeiten müssen dabei einvernehmlich so festgelegt werden, dass die Vorschriften am Standort beachtet werden und Störungen des Standortbetriebs durch die Baumaßnahme auf ein unvermeidbares Mindestmaß beschränkt sind.

Der Einsatz von Mobilkränen oder sonstigen Hebehilfen bedarf der Abstimmung mit der Bauleitung. Die Anmeldung muss der Auftragnehmer mit angemessenem Terminablauf durchführen und die Genehmigung erwirken. Die Prüfung der Aufstell- und Montagebedingungen obliegt dem Auftragnehmer, der für die Auswahl geeigneter Kräne unter Beachtung der Umgebungsbedingungen allein verantwortlich ist.

Für den Pausenaufenthalt wird ein Container seitens des AG vorgesehen. Ein weiterer Container steht für Projektleitende zur Verfügung.
Ein Baustellen-WC wird seitens des AG´s gestellt.

Alle sonstigen darüber hinaus nach Arbeitsrecht erforderlichen Unterkunfts-, Sanitätseinrichtungen sind in Abhängigkeit der von den Unternehmern vorgesehenen Personalstärken von den Firmen selbst zu erstellen und zu betreiben. Ein Anspruch auf Stellfläche für diese erweiterte Baustelleneinrichtung besteht nicht.

Für die Aufstellung von Lagerflächen stehen auf dem Baugrundstück nur begrenzte Flächen zur Verfügung.

Abgeschlossene Räume für die Lagerung von Baumaterialien müssen durch den AN gebracht werden.
In Abstimmung mit der Bauleitung werden hierfür Stellflächen zur Verfügung gestellt.
Diese Stellflächen liegen bis ca. 100 Meter von der Baustelleneinrichtungsfläche entfernt.

Flächen im Baustellenbereich dürfen daher nur nach besonderer Zuteilung durch die Bauleitung von den am Bau beteiligten Firmen in Anspruch genommen werden.

7. erhöhter Aufwand durch besondere Baustellenbedingungen und Schulbetrieb
Mit den beengten Baustellenverhältnissen und dem laufenden Schulbetrieb sind Rahmenbedingungen gegeben, die besondere Maßnahmen und Vorkehrungen für die am Bau beteiligten Firmen erforderlich machen. Neben erhöhtem Koordinationsaufwand zur Wahrung des Schulbetriebs und Beschränkung der Störungen durch die Bauarbeiten auf das unumgängliche Mindestmaß entsteht dem Auftragnehmer bei Erbringung seiner Bauleistungen besonderer Aufwand für
- Materiallogistik und Koordination der Lieferanten
- Organisation des An- und Abfahrtsverkehrs für das eigene Baustellenpersonal
- Unterweisung des eigenen Baustellenpersonals und der Lieferanten zur Befolgung der Baustellenbedingungen.

Es wird vorausgesetzt, dass sich der Bieter vor Abgabe seines Angebotes über die örtlichen Verhältnisse sorgfältig unterrichtet und alle erkennbaren und beschriebenen Baustellenbedingungen dieser Baumaßnahme bei seiner Angebotskalkulation berücksichtigt. Nachforderungen für Erschwernisse bei Baustelleneinrichtung, Baustellenverkehr und Ausführung der angebotenen Leistungen aus Unkenntnis der örtlichen Gegebenheiten und besonderen Baustellenbedingungen werden nicht anerkannt.

## PLANUNGSLEISTUNGEN UND -FRISTEN DES AUFTRAGNEHMERS (AN)
PLANUNGSLEISTUNGEN UND FRISTEN DES AUFTRAGNEHMERS (AN)

Der Auftragnehmer (AN) hat folgende Planungsleistungen zu erbringen und nachfolgend genannte Fristen einzuhalten:

FRISTEN

- Vorlage Terminplan
 => 2 Wochen nach Auftragserteilung

- Vorlage Werk- und Montageplanung zur Prüfung + Freigabe durch AG, Architekt
 => 3 Wochen nach Auftragserteilung

- Prüfzeitraum des AG, Architekt
 =>  1 Woche nach Vorlage Planung

- Einarbeitung Prüfrückläufer / Vorlage finale Planung
 => 1 Woche nach Prüfung AG, Architekt

PLANUNGSLEISTUNGEN

TERMINPLAN
Der AN hat seinen eigenen Terminplan für seine Arbeiten zu erstellen, der mit der Bau- und Fachbauleitung abzustimmen ist und kontinuierlich fortzuschreiben ist.
Die Terminplanung des AN muss unter Beachtung der vereinbarten Ausführungsfristen und in Abhängigkeit von den Erfordernissen des Gesamtbauablaufes - Gesamtbauzeitplan der Bauleitung - erfolgen.
Der AN hat bei seiner Termin- und Kapazitätsplanung sicher zu stellen, dass keine Behinderung der übrigen Gewerke bzw. des Gesamtablaufs eintritt. In diesem Sinne hat er seine Arbeiten in Abstimmung mit den zeitgleich auf der Baustelle tätigen Firmen zu koordinieren.
Zur Koordination der eigenen Leistungen mit den übrigen Gewerken finden 1 mal pro Woche Baustellentermine statt. An diesen muss der AN für den Zeitraum seiner Leistungserbringung teilnehmen.

## AUSFÜHRUNGSUNTERLAGEN DES AUFTRAGGEBERS (AG)
AUSFÜHRUNGSUNTERLAGEN DES AUFTRAGGEBERS (AG)

Der Ausschreibung liegen folgende Anlagen bei, welche Bestandteil der Vergabeunterlagen werden und bei der Angebotsabgabe zu berücksichtigen sind:

- Planunterlagen gemäß Planverzeichnis
- Baustelleneinrichtungsplan
- Rahmenterminplan

Sämtliche Unterlagen werden vom AG als PDF zur Verfügung gestellt.

## HINWEISE ZUR ARBEITSSICHERHEIT
HINWEISE ZUR ARBEITSSICHERHEIT UND ZUM GESUNDHEITSSCHUTZ AUF DER BAUSTELLE

Alle erforderlichen Schutzmaßnahmen für die auszuführenden Arbeiten sind gemäß den Vorschriften der Berufsgenossenschaft, der Baubehörden sowie den Angaben der Bauleitung einzuhalten. Die behördlichen Bestimmungen für Schallschutzmaßnahmen bei Bauarbeiten sind einzuhalten.
Es sind  insbesondere folgende Vorschriften zum Arbeitsschutz in der jeweils gültigen Fassung zu beachten:

Arbeitsstättenverordnung (ArbStättV) und Technische Regeln für Arbeitsstätten (ASR)
- Bundesimmissionsschutzgesetz (BImschG)
- Unfallverhütungsvorschriften der zuständigen Berufsgenossenschaft
- Vorschriften des Verbandes Deutscher Elektrotechniker
- Betriebssicherheitsverordnung
- Gefahrstoffverordnung

Nach Auftragserteilung und vor Beginn/ Ausführung der Leistung ist vom Auftragnehmer der bevollmächtigte und verantwortliche Firmenvertreter/ Bauleiter schriftlich dem Auftraggeber anzuzeigen. Dies gilt auch bei Veränderungen während der Bauzeit. Gleiches gilt auch für die Beauftragung von Nachunternehmern.

Der Auftragnehmer sichert dem Auftraggeber den Einsatz von erfahrenem Fachpersonal zu. Falls ausländisches Personal zum Einsatz kommt, sind ausreichende Kenntnisse der deutschen Sprache notwendig, damit z.B. Arbeits- und Sicherheitsanweisungen nachvollzogen werden können.

Im Baustellenbereich sind grundsätzlich folgende persönliche Schutzausrüstungen zu tragen:
- hohe Schutzschuhe (S3)
- Schutzhelm
Vom Arbeitnehmer grundsätzlich mitzuführen und bei Erfordernis zu benutzen sind:
- Schutzbrille (bei Staub, Funkenflug, etc.)
- Gehörschutz (für Lärmbereiche)
- Warnweste (für Arbeiten an Verkehrswegen)
Regelungen, die ergänzende persönliche Schutzausrüstungen erfordern wie Staubfilter, Gesichtsschilde, Heißwasserarbeiten usw., bleiben bestehen.
Die Bereitstellung der persönlichen Schutzausrüstung ist grundsätzlich im Leistungsumfang des Auftragnehmers enthalten.
Die Arbeitsplätze sind zum Feierabend nach sicherheitstechnischen Grundsätzen zu bereinigen und abzusperren. Gefahrenstellen sind mit festen Absperrvorrichtungen zu sichern. Flatterband darf nur in Bereichen geringer Unfallgefahr und auch dann nur kurzfristig eingesetzt werden. Im Bedarfsfall sind Absperrschilder und Beleuchtungen aufzustellen. Der Auftragnehmer hat für die Aufrechterhaltung der allgemeinen Ordnung auf der Baustelle zu sorgen.
Der Auftraggeber behält sich das Recht vor, Mitarbeiter des Auftragnehmers zu überwachen, um sicherzustellen, dass alle für die Durchführung der Arbeiten notwendigen Sicherheitsmaßnahmen eingehalten werden.
Die Überwachung erfolgt durch den vom Auftraggeber beauftragten Sicherheits- und Gefahren-Koordinator (SiGeKo).
Die Hinweise des SiGeKo's sind vom Auftragnehmer zu beachten und festgestellte Beanstandungen umgehend zu beseitigen.
Bei Sicherheitsverstößen seitens AN-Personals und/oder sicherheitstechnischen Mängeln an Werkzeugen und Maschinen des Auftragnehmers ist der SiGeKo des Auftraggebers berechtigt,
- die Einstellung der Arbeiten bis zur Behebung des Mangels anzuordnen,
- zuwiderhandelnde Mitarbeiter von der weiteren Tätigkeit auszuschließen.

## BESONDERE HINWEISE ZU DEN BEIGEFÜGTEN DETAILPLÄNEN
BESONDERE HINWEISE ZU DEN BEIGEFÜGTEN DETAILPLÄNEN

Der Ausschreibung sind u.a. Detailpläne beigefügt. Auf diesen Detailplänen sind die gewerkespezifischen Leistungen beschrieben. Eine Leistung wird durch eine in Klammern gesetzte Abkürzung einem Gewerk zugeordnet.

Die Gewerke werden wie folgt abgekürzt:

- RO:  Rohbauer
- ZI:  Zimmermann/ Holzbau
- DA:  Dachdecker
- FE:  Außentüren/- fenster, PR-fassade,
  Profilglas-Fassade
- FAS:  Fassadenfirma
- PW:  Prallwand, Sporthallentore,-türen
- TRO:  Trockenbaubauer, Raumakustik
- TI:  Tischler
- MA:  Maler-, Lackierarbeiten
- HSL:  Heizung, Lüftung, Sanitär
- L:  Lüftungsbauer
- SCHL:  Schließanlage

Die Pläne sind zum Angebot zwingend zu berücksichtigen; sollten hier Leistungen beschrieben sein, welche der AN im Ausschreibungstext vermisst ist der Architekt vor Abgabe des Angebotes zwingend darüber zu informieren.

## ZTV KOORDINIERUNGSNACHWEIS ARBEITSSCHUTZGESETZ
ZUSÄTZLICHE TECHNISCHE VERTRAGSBEDINGUNGEN

HINWEISE KOORDINIERUNGSNACHWEIS GEM. §§ 5,6 BGVA 1, § 8 ARBEITSSCHUTZGESETZ

Der Bauherr fordert vom AN den Nachweis, dass das Unternehmen die gesetzlichen Anforderungen des Arbeitsschutzes erfüllt. Hierzu sind aussagekräftige Dokumente vorzulegen.

Seit dem 1. Juni 2015 gilt die Novellierung der Betriebssicherheitsverordnung (BetrSichV).

Um die geltenden gesetzlichen Bestimmungen des Arbeitsschutzes einzuhalten, sind insbesondere im Bereich der Durchführung von Baumaßnahmen/ Instandhaltungsarbeiten besondere Anforderungen zu erfüllen.

Die Ausführungsarbeiten haben sich an den Vorgaben der DIN 31051 und an den Gefährdungsabwehr-Maßnahmenkatalog der TRBS 1112 zu orientieren.

Die konkreten Nachweise

- zur Planung der Maßnahme
- Gefährdungsbeurteilung
- zu der gegebenen Fachkunde
- der Geeignetheit der Arbeitsmittel
- sowie der Schutzmaßnahmen

sind vor Beginn der Maßnahme dem Auftraggeber vorzulegen.

Den vertragschließenden Parteien ist bekannt, dass Auftraggeber- und Auftragnehmerseitig die Aufträge zum Erbringen von Dienst- oder Werkleistungen zu koordinieren sind. Hierbei trifft den Auftragnehmer insbesondere die Pflicht die Arbeiten fachkundig und zuverlässig auszuführen und den Auftraggeber die Pflicht die Einhaltung der sicherheitsrelevanten Anforderungen vorzugeben und zu überwachen.

Die vertragschließenden Parteien verpflichten sich die nachstehenden Verhaltensgrundsatze zu beachten, sich gegenüber wechselseitigen Gefährdungslagen zu informieren und Risiken auf ein beherrschbares Maß zu reduzieren. Hierdurch werden die rechtlichen Forderungen aus dem Gesundheitsschutz, den Sicherheitsverpflichtungen und dem Umweltschutz erfüllt.

Folgende Regelungen:

1. Arbeitssicherheit und Gesundheitsschutz
2. Brandschutz
3. Baustellensicherheit
4. Sonstige Verhaltensregeln

1. Arbeitssicherheit und Gesundheitsschutz
a) Koordination und Überwachung
Die vom Auftraggeber eingesetzten verantwortlichen Personen sind gegenüber den ausführenden Firmen sowie deren Arbeitnehmern in Bezug auf Arbeits- und Gesundheitsschutz weisungsbefugt. Die Tätigkeit der verantwortlichen Personen des Auftraggebers befreit den Auftragnehmer nicht von seinen eigenen Unterweisungspflichten gegenüber seinen Mitarbeitern oder von ihm beauftragten Subunternehmen bzw. befreit diesen nicht von seiner Abstimmungspflicht mit anderen Unternehmen gem.
Arbeitsschutzgesetz und den Unfallverhütungsvorschriften.

b) Schutz gegen Absturz und herabfallende Gegenstände
Gerüste, Buhnen, Leitern usw. müssen nach den einschlägigen Vorschriften und dem Stand der Technik einwandfrei beschaffen sein und bestimmungsgemäß verwendet werden.

c)  Umgang mit Asbestprodukten
Sind Beschädigungen von Asbestprodukten erkennbar, ist dieses sofort dem Auftraggeber zu melden.

d) Umgang mit künstlichen Mineralfasern
Sind Beschädigungen von Produkten, die Faserstäube freisetzen können, erkennbar, ist dieses sofort dem Auftraggeber zu melden.

e) Arbeiten unter besonderen Sicherheitsvorkehrungen
Die Mitarbeiter des Auftragnehmers müssen sich über die im Haus vorhandenen Sicherheitseinrichtungen informieren. Vor der ersten Arbeitsaufnahme hat sich der Firmenverantwortliche beim Auftraggeber anzumelden und die beabsichtigten Tätigkeiten in den entsprechenden Arbeitsbereichen und der dazugehörigen Zeitdauer mitzuteilen.

f) Persönliche Schutzausrüstung (PSA)
Das Tragen der persönlichen Schutzausrüstung sowie die Verwendung besonderer Schutzeinrichtungen sind in besonders gekennzeichneten Bereichen vorgeben. Für die Ausrüstung der Mitarbeiter ist der Auftragnehmer verantwortlich.

g) BGI 865
Zur Konkretisierung der Umsetzung der Koordinierung machen sich der Auftraggeber und der Auftragnehmer mit der BGI 865 vertraut und weisen sich wechselseitig auf etwaige besondere Anforderungen zur Erreichung des Arbeitsschutzes hin.

2. Brandschutz
a) Baulicher Brandschutz
Bauliche Anlagen sind so anzuordnen, zu errichten, zu ändern und zu unterhalten, dass der Entstehung und der Ausbreitung von Feuer und Rauch vorgebeugt wird. Beschädigungen oder offene Brandabschottungen sind sofort dem Auftraggeber zu melden.

Vor Aufnahme jeder Tätigkeit an raumabschließenden Bauteilen hat der Auftragnehmer zu prüfen, ob es sich hierbei um brandschutzrelevante Bauteile handelt.

b) Feuergefährliche Arbeiten
Für die Durchführung von feuergefährlichen Arbeitern ist grundsätzlich ein Erlaubnisschein erforderlich. Zur Ausstellung muss sich der Auftragnehmer vor Arbeitsbeginn beim Auftraggeber melden.

c)  Brandschutztüren
Brandschutztüren sind grundsätzlich geschlossen zu halten. Sie dürfen nur kurzfristig, während der notwendigen Zugänge oder Transporte, geöffnet werden. Das Offenhalten oder Blockieren von Brandschutztüren über die unmittelbare Durchgangszeit hinaus ist strikt verboten.

d) Flucht- und Rettungswege
Die Mitarbeiter der beauftragten Firmen sind verpflichtet sich vor Arbeitsbeginn über die Bezeichnung des Standortes (Gebäude, Etage, Flur und Raum) sowie über die Fluchtwege (Treppenhäuser, Notausgänge) zu informieren.

Flucht- und Rettungswege dürfen unter keinen Umständen versperrt oder eingeengt werden.
Flure gelten als Flucht- und Rettungswege. lm Brandfall automatisch schließende Feuerschutztüren und Aufzugsvorräume sind stets freizuhalten. Das manuelle Betätigen der Rauch- und Wärmeabzugsanlagen an den Durchgängen ist verboten.

e) Umgang in Bereichen mit Sprinkler-/Brandmeldeanlagen
Vor jedem Arbeitsbeginn ist zu prüfen, ob durch die Arbeiten automatische Brandmelder oder Sprinkler ausgelöst werden können. Die Folgekosten eines Fehlalarms trägt der Verursacher.
Eine Abschaltung der Anlagen erfolgt nur durch den Auftraggeber.

3. Baustellensicherheit
a) Baustelle
Der Auftragnehmer hat die Pflicht sich über die Lage der einzelnen Baustellen zu informieren. Eine objektbezogene Einweisung - mit dazugehöriger Gefährdungsbeurteilung - erfolgt durch den Auftraggeber.
Zur Baustelle gehören alle vom Auftraggeber zur Verfügung gestellten Flachen und angrenzende Bereiche, die durch den Baustellenbetrieb beeinträchtigt werden können.

b) Baustelleneinrichtung
Zur Baustelleneinrichtung zählt, dass der Baustellenzugang den Verkehrssicherungspflichten gemäß eingerichtet wird und der Transport und die Einlagerung von Materialien den betrieblichen Sicherheitsanforderungen genügen.
Das Lagern brennbarer Flüssigkeiten und Chemikalien innerhalb des Gebäudes ist aus Gründen des Brandschutzes grundsätzlich verboten.

c) Baustellensicherung
Alle Baustellenbereiche sind während des gesamten Zeitraumes des Baustellenbetriebes zu sichern. Bei Maßnahmen, die den Verkehrsraum Straßen und Fußgängerwege betreffen sind besondere Anforderungen zu definieren und den behördlichen/gesetzlichen Vorgaben gemäß umzusetzen.

d) Freihalten von Verkehrswegen
Flucht- und Rettungswege, Notausgänge und sonstige Sicherheitseinrichtungen sind stets freizuhalten. Dazu gehören auch Hydranten, Feuermelder, Feuerlöscher, elektrische Schalteinrichtungen und Revisionsschächte.

e) Ordnung, Sauberkeit und Beseitigung von Abfällen
Der Arbeitsbereich ist täglich bei Arbeitsende zu säubern und aufzuräumen. Schutt und Abfälle bzw. Materialreste sind - auch unter Berücksichtigung umweltschutzrechtlicher Belange - in geeigneten Behältern zu sammeln, ggf. an die zugewiesenen Plätze zu verbringen und auf Kosten des Auftragnehmers zu entfernen.

Umweltgefährdende Stoffe, insbesondere Flüssigkeiten sind mit der gebotenen Vorsicht zu handhaben und zu lagern. Der Auftragnehmer ist verantwortlich dafür, dass diese Stoffe nicht in das Abwassernetz oder in den Boden gelangen. Er hat auf Verlangen des Auftraggebers den Nachweis über den Verbleib solcher Stoffe zu führen.

f) Baustellenreinigung
Bei Bauunterhaltsreparaturarbeiten hat der Auftragnehmer in geeigneter Weise durch Baugrobreinigungen und Baufeinreinigungen die Sauberkeit auf der Baustelle wieder herzustellen.

4. Sonstige Verhaltensregeln
a) Verkehrswege, -flächen
Anfahrtswege, Aufstellflachen und Angriffswege für die Feuerwehr sind ausnahmslos und jederzeit freizuhalten. Das Parken von Fahrzeugen und das Abstellen von Geräten und Materialien vor Hydranten, Einfahrten, Taren oder Zugängen, Löschgeräten oder Löschmitteln sowie deren Hinweisschildern ist grundsätzlich verboten.

b) Erste Hilfe
Der Auftragnehmer hat mit dem Auftraggeber sicher zu stellen, dass die Mitarbeiter über das System der Ersten Hilfe des Auftraggebers informiert sind. Der Auftragnehmer hat die Pflicht sich über bestehende Erste-Hilfe-Möglichkeiten zu informieren und entsprechende Vorsorge zu treffen.

c) Unfallmeldung
Bei Unfällen mit Personenschäden ist sofort der Auftraggeber zu informieren.

d) Verhalten im Schadenfall
Bei einem Schadenfall ist grundsätzlich und sofort der Auftraggeber zu informieren.

e) Brandfall
Siehe Brandschutzordnung Teil A und B

f) Der Auftragnehmer bestätigt dem Auftraggeber, dass er die Unterweisung ,,Einsatz von Fremdfirmen" verstanden hat und darüber hinaus verpflichtet ist seinen Mitarbeitern den Unterweisungsinhalt zu vermitteln. Gleiches gilt für die von ihm eingesetzten Subunternehmer.

## ZTV ALLGEMEIN
ZUSÄTZLICHE TECHNISCHE VERTRAGSBEDINGUNGEN
ALLGEMEIN

Die gestalterische Ausbildung der Verbindungen und Anschlusspunkte richtet sich nach den technischen Anforderungen und gestalterischen Vorgaben der Planung (siehe hierzu beigefügte Plananlagen).

Sofern in der Leistungsbeschreibung die Ausführung "nach besonderer Anordnung des AG" bzw. "nur nach besonderer Anordnung der Bauleitung"
beschrieben ist, bedeutet dies, daß auch mit der Vorbereitung zur Ausführung erst nach besonderer Aufforderung durch den AG bzw. der Bauleitung zu beginnen ist.

Vereinfachte Schreibweise in nachfolgenden Texten:
AG = Auftraggeber
AN = Auftragnehmer (Bieter)

Durch Abgabe des Angebotes werden die zusätzlichen technischen Vertragsbedingungen anerkannt. Alle Maßnahmen, die aus den Vertragsbedingungen resultieren, sind mit den Einheitspreisen abgegolten.

## ZTV SPORTGERÄTE, FESTEINGEBAUT
Zusätzliche Technische Vertragsbedingungen
Sportgeräte, festeingebaut

1. Grundlagen
Für die Leistungen dieses Gewerks gelten die VOB Teil C und die Allgemein Anerkannten Regeln der Technik.
Bezüglich der Anforderungen an festeingebaut Sportgeräte sind insbesondere DIN 18032-6, DIN 7892, DIN 7899,
DIN 7910, DIN 7911-1, DIN EN 12197, DIN EN 12572, DIN EN 12655 und die Forderungen der DGUV einzuhalten.

2. Vorbereitung und Planung
Spätestens 14 Tagen vor Materialdisposition wird der AN dem AG unaufgefordert den Teil seiner späteren Dokumentation übergeben, aus dem alle bauaufsichtlichen Zulassungen, Prüfungszeugnisse, Einbaubedingungen und technischen Eigenschaften der vom AN zum Einbau vorgesehenen Produkte ersichtlich sind.

Der AN hat den AG auf die für die angebotenen Leistungen erforderlichen bauseitigen Vorleistungen rechtzeitig vor Ausführungsbeginn der an ihn beauftragten Leistungen hinzuweisen.

Rechtzeitig vor Beginn der Ausführung seiner Arbeiten hat der AN eigenverantwortlich vorgegebene Maße und benannte Höhen auf Übereinstimmung mit am Bau vorhandenen Meterrissen und erforderlichenfalls die Maßgenauigkeit des Rohbodens durch Nivellement festzustellen. Bei Überschreitung der Toleranzgrenzen ist der Auftraggeber unverzüglich zu verständigen.

Soweit Toleranzen aus Vorleistungen vom AN beseitigt werden, erstellt der AN vor Beseitigung oder Ausgleich der Toleranzen ein Aufmaß über diese Leistungen. Nach Leistungserbringung ist die Abrechnung des Aufwands zur Toleranzbeseitigung nicht mehr nachvollziehbar. Daher wird der AN das diesbezügliche Aufmaß vom AG rechtzeitig vor Arbeitsausführung als Grundlage seines Vergütungsanspruchs prüfen lassen.

Der AN plant eigenverantwortlich seinen baustelleninternen Arbeitsablauf. Hieraus folgernd sind alle eventuellen bauablaufbedingten Aufwendungen für Hebezeuge, Bauzwischenzustände, Provisorien, Unterstützungen, Lehren etc. integraler Leistungsbestandteil des AN und werden nicht gesondert vergütet, soweit nicht in Leistungspositionen ausdrücklich abweichend beschrieben.

Soweit der AN wartungspflichtige Anlagen, Bauelemente oder -leistungen ausführt, wird er unaufgefordert und rechtzeitig vor Abnahme seiner Leistungen dem AG Wartungsverträge vorlegen, die für die Dauer des Gewährleistungszeitraums alle zur Erhaltung der Gewährleistungsansprüche des AG erforderlichen Leistungen enthalten, und um ggf. bestehende bauaufsichtliche Anforderungen an regelmäßige Wartungen und Prüfungen zu erfüllen.

Vor Fertigungsbeginn ist vom AN unaufgefordert und eigenverantwortlich ein örtliches Aufmaß aller maßgeblichen Bauteile auf der Baustelle auszuführen.

Vor Beginn der Arbeiten ist vom AN eine Werkstatt- und Montageplanung zu erstellen und dem AG vor Ausführung zur Prüfung und Freigabe vorzulegen.

3. Ausführung und Konstruktion
Die Lieferung und gebrauchsfertige Montage in Abstimmung mit dem Bauablauf und der übrigen Gewerke ist einschl. notwendiger Gerüste, sofern im LV nicht ausdrücklich anders beschrieben, Leistung des Auftragnehmers.

Alle Unterkonstruktionen, Verankerungen und die Bodenhülsen sind zu einem frühen Zeitpunkt zu montieren.
Sie sind maßgerecht einzumessen und technisch einwandfrei auf dem jeweiligen Montageuntergrund montieren, Bodenhülsen in die Aussparungen einzubetonieren.

Die lichte Hallenraumhöhe beträgt mindestens 5,76 m bis UK Pultdachbinder. Sofern Träger oder Konstruktionen zur Aufnahme der Sportgeräte vorgesehen sind, ist dies angegeben. Ansonsten sind Träger, Wechsel, Abspannungen etc. zu kalkulieren. Befestigungen haben als Schraubverbindungen zu erfolgen. Die Hallenwände werden laut Baubeschreibung als Holztafelwände und Stahlbetonwände errichtet. Alle Hallenwände erhalten bis
ca. 3,75 m eine flächenelastischen Akustik-Prallwand.
Alle Unterkonstruktionen sind durch den Bieter zu liefern und zu montieren. Die Abstimmung der statischen Erfordernisse gehört zur Leistung. Die Achsabstände der Stützen-/ Pultdachbinder-Konstruktion parallel zur Hallenstirnseite betragen 5,465 m, das Achsraster der Holzstiele/ -stützen der Holztafelwände beträgt 0,625 m.

Schienen bzw. Stahlprofilkonstruktionen von Klettertauen, Schaukelringanlagen, Basketballbrettern u.a. sind im Rahmen der Sportgeräte - Endmontage an den vorher montierten Stahlprofilabhängungen mittels Schraubverbindungen oder klammern zu befestigen, damit die Montagen im Deckenbereich (Elektro, Heizung) ungehindert ausgeführt werden können. Dies gilt auch für Wandmontagen bzgl. der Prallwandkonstruktion.

Bodendeckel im Sporthallenboden für Reckanlagen, Spielsäulen usw. sind nicht Bestandteil des Leistungsumfang, sofern sie nicht besonders ausgeschrieben sind.

Alle Bodenhülsen sind, auch wenn dies in den Positionen nicht noch einmal gefordert wird, grundsätzlich in Stahl nichtrostend oder Aluminium und mit eingeschweißtem, wasserdichtem Boden zu liefern und einzubauen.

Die im Hallenraum fest eingebauten Geräte und Unterkonstruktionen sind mit einer schlagfesten, fertigen Lackierung im Farbton RAL nach Wahl des Auftraggebers anzubieten und zu liefern.

Für alle elektrisch hochziehbaren Sportgeräte und Konstruktionen sind eigenständige, separate Sicherheitsfangvorrichtungen laut DIN in TÜV - geprüfter Ausführung einzukalkulieren und einzubauen. TÜV - Abnahmebescheinigungen hierfür, wie auch für sonstige, nicht standardmäßig geprüfte Geräte, sind unaufgefordert zur Schlussabnahme vorzulegen.

Wandbefestigungen zur Ablage oder Aufhängung in Geräte- oder Nebenräume sind mit der Bauleitung abzustimmen.

Alle Basketballkörbe sind dunkingsicher auszubilden. Der Korb ist mit der Stahlunterkonstruktion zu verbinden. Die terminliche Anlieferung ist unbedingt mit der Bauleitung abzustimmen.

Verpackungsmaterial ist komplett abzufahren.

Auf Anforderung / Verlangen der Vergabestelle sind im Rahmen der Angebotsprüfung Prospektunterlagen mit Darstellungen und Beschreibungen der Geräte nach zuliefern.

Beschichtung der Stahlteile:
Alle sichtbaren Stahlteile der festen Sportgeräte sind pulverbeschichtet.

Farbton: RAL 9016, Anthrazitgrau
einschl. Untergrundvorbereitung mittels Reinigen und Grundierung auszuführen. Transport- oder andere Beschädigungen sind systemgebunden nach den Montagearbeiten auszubessern. Diese Leistungen sind in die Einzelpositionen einzukalkulieren und werden nicht besonders vergütet.

Sportbodenaufbauhöhe:
Die Aufbauhöhe des Sportbodens beträgt ca. 16 cm.

lichte Hallenhöhe:
Die lichte Hallenhöhe beträgt ca. 5,76 m bis Unterkante Pultdachbinder, ca. 6,86 m und 7,16 m an den Hallenlängsseiten bis Unterkante Trapezblech, im Bereich der Dachverbände 24 cm unter UK Trapezblech an jeweiliger Stelle.

## FABRIKATSLISTE
FABRIKATSLISTE:

Der Bieter muss die der Ausschreibung zugrundeliegenden Fabrikate in die Liste schreiben.
Die Leitfabrikate der Planung werden als erstes beschrieben. Diese müssen nicht verwendet werden.
Es ist aber bereits in der Angebotsphase durch den AN die gleichwertigkeit seiner angebotenen Produkte nachzuweisen.

1. Kletterwand, elektr. hochziehbar, Pos. 02.2

Produkt der Planung:
- Fa. Ontop Klettern, Zugspitze

Angebotenes Produkt:

...................................................

1. Sicherungsausrüstung Klettern, Pos. 02.3 - 02.7

Produkt der Planung:
- A. Klettergurt Größe XS-L, Fa. Petzl, Corax Größe 1
- B. Klettergurt Größe M-XL,  Fa. Petzl, Corax Größe 2
- C. Kinderklettergurt Fa. Petzl, Macchu Kids
- D. Karabiner, Fa. Petzl, William Ball Lock
- E. Sicherungsgeräte, Fa. Petzl, Grigri

Angebotene Produkte:

A. ...................................................

B. ...................................................

C. ...................................................

D. ...................................................

E. ...................................................

1. Basketballanlage mit Deckengerüst, elektr. hochziehbar mit Zielbrett, höhenverstellbar, Pos. 02.8

Produkt der Planung:
- Fa. Sport Thieme, Basketball Deckenanlage nach vorne hochziehbar

Angebotenes Produkt:

...................................................

1. Basketball-Übungsanlage mit Wandgerüst, aus- und einfahrbar, mit Zielbrett, höhenverstellbar, Pos. 02.9

Produkt der Planung:
- Fa. Sport Benz, Basketball Double Cross

Angebotenes Produkt:

...................................................

1. Sprossenwand, elektr., hochziehbar, schwenkbar, Pos. 02.10

Produkt der Planung:
- Fa. Sport Thieme, Sprossenwand, hochziehbar und schwenkbar

Angebotenes Produkt:

...................................................

1. Gitterleiter, elektr., hochziehbar, 4-fach, 4x7 Felder, verkürzt, Pos. 02.12

Produkt der Planung:
- Fa. Sport Benz, Gitterleiter hochziehbar

Angebotenes Produkt:

...................................................

1. Multi-Schaukelanlage, elektr. hochziehbar, 2-fach, Pos. 02.13

Produkt der Planung:
- Fa. Sport Thieme, Vario Schaukelringeinrichtung, 2-fach, hochziehbar

Angebotenes Produkt:

...................................................

1. Steckreckanlage, 3-fach, Pos. 02.15-02.21

Produkt der Planung:
- Fa. Sport Thieme, Steckreck

Angebotenes Produkt:

...................................................

Die angegebenen Fabrikate und Produkte werden Bestandteil des Angebotes.

Die Gleichwertigkeit gegenüber den Leitfabrikaten der Planung ist durch den AN im Zuge der Angebotsabgabe nachzuweisen.

## 308 Sportgeräte, festeingebaut

### Titel 01 Allgemein

**01.1 Baustelleneinrichtung Sportgeräte, festeingebaut**
*** Pauschalposition
Einrichten und Räumen der kompletten Baustelleneinrichtung einschließlich aller Transportarbeiten für die eigenen Leistungen,
die über die Nebenleistungen der VOB/C hinausgehen und für die Erstellung der in den folgenden Titeln beschriebenen Leistungen erforderlich werden.

Zu beachten ist, dass die Baustelleneinrichtung für die Gesamtmaßnahme bauseits durchgeführt wird.
Dem beigefügten Baustelleneinrichtungsplan ist die bauseitige Leistung zu entnehmen.

Ein Mannschaftscontainer, sowie ein Bauleitungscontainer sind vorhanden, werden aber auch durch Externe genutzt.

Die Stellflächen für weitere Container sind gem. BE-Plan vorhanden.
Menge: 1,000 psch

*Hinweis: WERK- UND MONTAGEPLANUNG*

**01.2 Werk- und Montageplanung Sportgeräte, festeingebaut**
*** Pauschalposition
Technische Bearbeitung (Werkstatt- und Montageplanung) für alle in den nachfolgenden Leistungspositionen beschriebenen festeingebauten Sportgeräte der Vergabeeinheit gem. ZTV, VOB/C und Vortexten.

Leistungsbestandteile
- örtliches Aufmaß, ggf. unter Erstellung eines Schnurgerüsts oder als Vermesser-Aufmaß, soweit dies für die Einhaltung umliegender Raster erforderlich ist.
- Abstimmung und Darstellung sämtlicher Details in M 1:1 bis 1:10 und Konstruktionen in M 1:20 bis 1:50 mit Verweis auf Einbauort.
- statische Berechnung mit Angaben zu Elementen und Verbindungsmitteln
- Schaltpläne, Anschlusswerte (Spannung, Leistungsaufnahme, Protokolltyp, etc.) und Lage der Motoren sowie deren Anschlusspunkte als Schnittstelleninformation für ELT
- Prüfung der Vorgaben der Befestigungspunkte und Möglichkeiten für alle Geräte (Bodenhülsen, Verankerungen) sowie Mitteilung und Abstimmung von Unstimmigkeiten oder Änderungswünschen

Die Werkstatt- und Montageplanung ist rechtzeitig mit einem Vorlauf von mindestens 4 Wochen vor Materialdisposition des AN dem AG in dreifacher Ausfertigung (2-mal Papier, 1-mal PDF-Dateiformat) zur Prüfung zu übergeben.

In den Zeichnungen sind Leistungen des AN und bauseitig zu erbringenden Leistungen farblich unterschiedlich darzustellen.
Menge: 1,000 psch

**01.3 Werk- und Montageplanung Einrichtungsplan Geräteräume**
*** Pauschalposition
Technische Bearbeitung (Werkstatt- und Montageplanung)
für den Einrichtungsplan für die in den nachfolgenden Leistungspositionen beschriebenen Ablagevorrichtungen sowie Ablage- und Transportwagen für Steckrecksäulen und Reckstangen in den Geräteräumen in der Vergabeeinheit gem. ZTV, VOB/C und Vortexten.

Leistungsbestandteile
- örtliches Aufmaß, ggf. unter Erstellung eines Schnurgerüsts oder als Vermesser-Aufmaß, sofern erforderlich
- Darstellung der Einrichtungen in M 1:20

Die Werkstatt- und Montageplanung ist rechtzeitig mit einem Vorlauf von mindestens 4 Wochen vor Materialdisposition des AN dem AG in dreifacher Ausfertigung (2-mal Papier, 1-mal PDF-Dateiformat) zur Prüfung zu übergeben.

In den Zeichnungen sind Leistungen des AN und bauseitig zu erbringenden Leistungen farblich unterschiedlich darzustellen.
Menge: 1,000 psch

**01.4 Statische Berechnung Kletterwand**
*** Pauschalposition
Erstellen einer prüffähigen statischen Berechnung gemäß DIN EN 12572- für nachfolgend beschriebene elektrisch hochziehbare Kletterwand, Nachweise für Unterkonstruktion, Verankerung, Bekleidung, etc.
Menge: 1,000 psch

**01.5 Statische Berechnung Hilfskonstruktionen Sportgeräte an Pultdachbinder**
*** Pauschalposition
Erstellen einer prüffähigen statischen Berechnung für die Hilfskonstruktion zur Befestigung der nachfolgend beschriebenen Basketballanlage mit Deckengerüst und Multi-Schaukelanlage zwischen den BSH-Pultdachbindern, einschl. Querzugnachweis für den Anschluss an die Binder unter Berücksichtigung der entsprechenden Normungen/ Eurocodes sowie den zugehörigen nationalen Anhängen und den Richtlinien.
Menge: 1,000 psch

*Hinweis: GERÜSTE*

**01.6 Arbeits- und Schutzgerüst**
Arbeits- und Schutzgerüst gemäß Unfallverhütungsvorschriften für die eigenen Leistungen im Zuge der Errichtung der Prallwand, Errichten, Vorhalten und Betreiben sowie Räumen des Gerüsts nach Anordnung der Bauleitung.

Absturzhöhe: bis ca. 5,50 m

Maße: siehe Planunterlagen

Gebrauchsüberlassung: 4 Wochen (Grundeinsatzzeit)

Ortsangabe: Aufstellung nach Abstimmung mit
  Bauleitung
Menge: 1,000 Stk

**01.7 Vorhaltezeit**
Menge: 1,000 StkW

### Titel 02 Sportgeräte, festeingebaut

*Hinweis: SPORTGERÄTE, FESTEINGEBAUT*
Die Lieferung und gebrauchsfertige Montage sämtlicher nachfolgende beschriebener festeingebauter Sportgeräte in Abstimmung mit dem Bauablauf ist, sofern im LV nicht ausdrücklich anders beschrieben, Leistung des Auftragnehmers.

**02.1 Separate An- und Rückfahrt**
Separate Anfahrt für vorab zu erstellende Arbeiten und Abstimmungen, wie z.B.:

- Vormontage der Sportgeräte vor den Prallwandarbeiten
- Vorort-Abstimmung der elektrischen Anschlüsse mit
 der Elektrofachfirma der hochziehbaren Sportgeräte

Abgerechnet wird pauschal für 1 Termin, also einschl. An- und Rückfahrt
Menge: 2,000 St

*Hinweis: KLETTERWAND*

**02.2 Kletterwand, elektr. hochziehbar**
*** Pauschalposition
Indoor Kletterwand mit 2 senkrechten und
1 überhängenden Bereich, unterer Teil elektrisch hochziehbar, gemäß DIN EN 12572, TÜV-geprüft,
einschl. prüffähiger Statik gemäß DIN EN 12572-1,
Benutzungsanleitung mit Wartungshinweisen, normgerechtem Wandschild und vorgeschriebenem, normgerechten Nachweistest einschl. Prüfbericht

Kletterwand für bis zu 12 Personen (bzw. 18 Personen bei Hintersicherung) gleichzeitig nutzbar,
bestehend aus:
oberem, fest verbautem Kletterteil und unterem, elektrisch hochziehbarem Kletterteil, elektrischer Hochziehvorrichtung, Umlenkeinrichtungen für das Vorstiegs- und TopRope-Klettern, Seilen und Klettergriffen

Gesamtmaß Kletterwand: ca. 7,44 x 6,00 m (BxH)

oberer Kletterteil:
- Maß ca. 7,44 x 3,50 m (BxH),
- Aufteilung in 2 senkrechte und 1 überhängenden Teil,
 Überhang ca. 10°, Ausladung oben ca. 0,55 und 1,15 m,
- Holzunterkonstruktion nach statischer Erfordernis,
- Bekleidung mit hochwertigen Kletterpaneelen aus
 mehrfach verleimtem Multiplex mit spezieller
 Quarz-Sand-Harz Oberfläche, normal entflammbar,
 Plattenstärke 18 mm, TÜV-zugelassen,
 Auswahl Farbton aus Farbtabelle Herstellers,
 einschl. 40 Griff-Befestigungsmöglichkeiten pro m²,
- Aufnahme des unteren Kletterteils

unterer Kletterteil:
- Maß ca. 7,30x2,50 m (BxH)
- Aufteilung in 3 senkrechte, elektrisch in den oberen
 Kletterteil hochziehbare Kletterflächen,
- UK Kletterflächen hochgezogen ca. 2,50 m ü. OKFF
- Holzunterkontruktion, Bekleidung und
 Griffbefestigungsmöglichkeiten wie vor

elektrische Hochziehvorrichtung
(elektromotorischer Hebezug):
für 3 Kletterflächen einschl. innenliegenden  Führungsschienen, Rohrmotoren einschl. Motorlager, Wandkonsolen, Absturzsicherungen (automatisch
wirkender Sicherungsmechanismus bei totalem
Seilbruch der Hochziehvorrichtung),
elektrischer Anschluss und Betätigungsschalter bauseits

Umlenkeinrichtung
für das Vorstiegs- und TopRope-Klettern:
- 6 Stück
- Umklenkeinrichtung als komplettes ergonomisches und
 robustes, sehr stabiles System für den Indoor-Einsatz
- für erleichtertes Einhängen des Karabiners mit einer  Hand
- Stahlkörper mit zuverlässigem Verriegelungssystem und  Schutzplatte zum Schutz der Struktur
- Kontrollstift zur Überprüfung der
 Funktionstüchtigkeit und Materialabnutzung
- für Überhänge bis max. 65°

Seile und Klettergriffe:
- 6 Stk. dynamische Einfachseile nach DIN EN 892,
 Längen passend zur Kletterwand
- 12 Kletterrouten in unterschiedlichen
 Schwierigkeitsgraden mit ca. 300 Schulklettergriffen,
 gemäß DIN EN 12572-3, TÜV-geprüft,
 Farben gemischt aus rot, orange, gelb, grün, blau,
 violett, weiß, grau und schwarz zusammengestellt

Montageuntergrund:
Holztafelwand aus Holzstützen und -riegeln
240x240 mm (BxH) und Holzstielen 80/240 mm (BxT),
hallenseitig mit 1x15 mm OSB/3- Platte und
1x12,5 mm Gipsfaserplatte beplankt

Prallwand:
Tiefe ca. 150 mm, Höhe +3,75 m ü. OKFF,
im Bereich des oberen Kletterteils auf ca. +2,50 m ausgespart

HINWEIS:
Die Befestigung der Kletterwand an der Holztafelwand kann nur in die Holzstützen,- stiele und -riegel erfolgen, Achsabstand Stützen/Stiele ca. 0,625 m.
Die hierfür erforderliche Unter-/ Ausgleichskonstruktion ist einzukalkulieren.

Einbauort: Halle, Achse 6/C-E

Ausführung nach Vorgabe der Planung gemäß beigefügten
Planungsanlagen:

Grundriss 05-02-GR-EG
Schnitte 05-03-SN-CD
Prallwand 05-06-D11-PW-00
Wandunterkonstruktionen für Sportgeräte 23118-H-03
Menge: 1,000 psch

*Hinweis: SICHERUNGSAUSRÜSTUNG*
Es ist eine persönliche Schutzausrüstung (PSA) gegen Absturz Kategorie III für die Sicherung von kletternden Personen an Toprope- und Vorstiegswänden gemäß DGUV Information 202-018 anzubieten. Nur Lieferung.

**02.3 Klettergurt Größe XS-L**
Klettergurt zum Hallenklettern, Größe XS-L, Typ C gemäß DIN EN 12277 liefern.

Vollverstellbarer, robuster und komfortabler
Gurt, verstellbarer Hüftgurt und Beinschlaufen, individuell und mit einer Hand einstellbar mit selbstverriegelnden Schnallen ohne Zurückfädeln.
Größe:  verstellbar von XS - L
Tailleumfang: ca. 65-96 cm
Beinschlaufen: ca. 48-59 cm

Farbe: wählbar aus Standard-Farben des Herstellers
Menge: 1,000 Stk

**02.4 Klettergurt Größe M-XL**
Klettergurt zum Hallenklettern, Größe M-XL, Typ C gemäß DIN EN 12277 liefern.

Vollverstellbarer, robuster und komfortabler
Gurt, verstellbarer Hüftgurt und Beinschlaufen, individuell und mit einer Hand einstellbar mit selbstverriegelnden Schnallen ohne Zurückfädeln.
Größe:  verstellbar von M-XL
Tailleumfang: ca. 76-107 cm
Beinschlaufen: ca. 54-67 cm

Farbe: wählbar aus Standard-Farben des Herstellers
Menge: 1,000 Stk

**02.5 Kinderklettergurt**
Klettergurt zum Hallenklettern, Typ C gemäß DIN EN 12277 liefern.

Vollverstellbarer, robuster und komfortabler
Klettergurt für Kinder unter 40 kg, verstellbarer Hüftgurt und Beinschlaufen, individuell und mit einer Hand einstellbar mit selbstverriegelnden Schnallen ohne Zurückfädeln.
Tailleumfang: ca. 54-65 cm
Beinschlaufen: ca. 34-46 cm

Farbe: wählbar aus Standard-Farben des Herstellers
Menge: 1,000 Stk

**02.6 Karabiner**
Karabiner Typ B gemäß DIN EN 12277 liefern.

Hochwertiger Karabiner mit Twist-Lock und Ball-Lock-Verschluss mit automatischem Verschluss-/Verriegelungssystem mit Verriegelungsanzeige.

Bruchfestigkeit
längs geschlossen:  > 25 kN
quer gschlossen:  > 7 kN
quer offen:  > 7 kN

Farbe: wählbar aus Standard-Farben des Herstellers
Menge: 4,000 Stk

**02.7 Sicherungsgerät**
Halbautomatisches Sicherungsgerät gemäß DIN EN 15151-1 liefern.

Halbautomatisches Sicherungsgerät mit Anti-Panik-Hebel als selbstbremsendes Abseil- und Sicherungsgerät mit verstärkter Bremskraft mit Klemmnocken, benutzerfreundlich und komfortabel im Handling, Drehschalter zur Auswahl der Sicherungsmodi Toprope- oder Vorstieg, für Einfachseile mit Durchmesser
8,5 - 11 mm.
Gewicht:  ca. 200 g

Farbe: wählbar aus Standard-Farben des Herstellers
Menge: 1,000 Stk

*Hinweis: BASKETBALL*

**02.8 Basketballanlage mit Deckengerüst, elektr. hochziehbar, mit Zielbrett, höhenverstellbar**
Basketballanlage mit Deckengerüst, elektrisch hochziehbar, mit höhenverstellbarem Zielbrett
gemäß DIN 7899, TÜV-geprüft (GS-zertifiziert).

Anlage bestehend aus:
Abhängkonstruktion (Hilfsträger) zwischen den Dachbindern, Deckengerüst, elektromotorischer Hebevorrichtung (Seilwinde), Zusatz-Sicherungs- einrichtung (Höhensicherungsgerät), höhenverstellbarer Vorbau, Zielbrett, Basketballkorb, Kurbel für Höhenverstellung

Abhängkonstruktion:
aus Stahlrohren oder Profilstahl, verzinkt und lackiert, einschl. Aussteifungen, Verstärkungen und Befestigungselemente nach statischer und konstruktiver Erfordernis zur Überbrückung der Hallenbinderkonstruktion,
Lackierung: Farbton RAL 7016, Anthrazitgrau

Montageuntergrund:
- Pultdachbinder aus Brettschichtholz, Fichte,
 Festigkeitsklasse GL28c,
 Maße: 180x1.100/1.400 mm (BxH),
 UK Pultdachbinder +5.76 m ü. OKFF
- Holztafelwand aus Holzstützen
 und -riegeln 240x240 mm (BxH) und
 Holzstielen 80/240 mm (BxT),
 hallenseitig mit 1x15 mm OSB/3- Platte und
 1x12,5 mm Gipsfaserplatte beplankt,
 lichter Abstand Binder/Wand: ca. 5.35 m

HINWEIS:
Die Befestigung der Abhängkonstruktion kann im Bereich der Holztafelbauwand nur in die Holzstützen,- stiele und -riegel erfolgen, Achsabstand Stützen/Stiele ca. 0,625 m. Die hierfür erforderliche Unter-/ Ausgleichskonstruktion ist einzukalkulieren.

Deckengerüst:
nach vorne an die Decke elektrisch hochziehbar, als verwindungssteife Vierkant-Stahlrohr-Konstruktion, verzinkt und lackiert, mit präzisen Profil-Scharnieren und ausklappbarem Aussteifungsrahmen zur Abstützung des Gestells gegen die Decke in Betriebsstellung,
Befestigungsmöglichkeiten für
Sicherheitsfangvorrichtung nach DIN 7892,
Lackierung: Farbton RAL 7016, Anthrazitgrau

elektromotorischer Hebevorrichtung (Seilwinde):
für Basketball-Deckengerüst nach DIN mit eingebautem, justierbarem Endschalter, zweipoligem Asynchronmotor mit wartungsfreiem 3-stufigen Planetengetriebe,
absturzgesichert durch elektrisch entlastete Magnetankerbremse mit asbestfreien Bremsbelägen,
elektrischer Anschluss und Betätigungsschalter bauseits

Zusatz-Sicherungseinrichtung (Höhensicherungsgerät):
für elektromotorische Hebevorrichtung mit Aufhängekonsole und Höhensicherungsgerät

höhenverstellbarer Vorbau:
zur Befestigung des Basketball-Zielbretts im Sicherheitsabstand von 200 mm am Deckengerüst,
stabile Vierkant-Stahlrohr-Konstruktion, verzinkt und lackiert, zur direkten Aufnahme des Basketballkorbs an Quertraverse,
zur alleinigen Aufnahme und Übertragung der Verkehrslasten durch Ballwurf auf das Zielbrett bei bestimmungsgemäßem Gebrauch und bei Dunkings,
passend für Zielbrettgröße 1.050 x 1.800 mm (HxB), TÜV-geprüft,
Höhenverstellung von +2.60 m bis 3.05 m ü. OKFF,
Lackierung: Farbton RAL 7016, Anthrazitgrau

Zielbrett und Basketballkorb mit Netz:
- Zielbrett aus MDF-Platte für Höhenverstellung,
 hochfest, 20 mm stark, weiße Oberflächenbeschichtung,
 schwarze Siebdruck-Linierung für Halle,
 Maße: 1.050 x 1.800 mm (BxH), einschl.
 Spielbrettpolster, schwarz,
- Basketballkorb mit Netz, dunking-fähig,
 abklappbar ab 105 kg,
 Sicherheits-Netzbefestigung mit Stahldraht,
 alle Stahlteile lackiert, Farbton Orange,
 Befestigungsbohrungen nach DIN 7899 für
 Ersatzbeschaffung,
 Basketballnetz aus 6 mm starkem Nylonkordel, weiß,
 nach internationaler Vorschrift

Einbauort: Halle, Achse D/1-2 und Achse D/5-6

Ausführung nach Vorgabe der Planung gemäß beigefügten
Planungsanlagen:

Grundriss 05-02-GR-EG
Schnitte 05-03-SN-AB und -CD
Menge: 2,000 Stk

**02.9 Basketball-Übungsanlage mit Wandgerüst, aus- und einfahrbar, mit Zielbrett, höhenverstellbar**
Basketball-Übungsanlage mit Wandgerüst,
aus- und einfahrbar, mit höhenverstellbarem Zielbrett
gemäß DIN 7899, TÜV-geprüft (GS-zertifiziert).

Anlage bestehend aus:
Unterkonstruktion in Ebene der Prallwand,
Wandgerüst mit Höhenverstellung, Zielbrett, Basketballkorb, Kurbel für Höhenverstellung und Betätigungsstange für Aus- und Einfahren

Unterkonstruktion:
zur Überbrückung der Tiefe der Prallwandkonstruktion und Befestigung auf dem Montageuntergrund, Prallwandkonstruktion, Tiefe = ca. 140-150 mmm

Montageuntergrund:
- WU-Beton, d = 350 mm, Stahlbeton, d = 200 mm
- Holztafelwand aus Holzstielen 80x160 mm (BxT)
 und Holzrippen 80/160 mm (BxT),
 hallenseitig mit 1x15 mm Gipsfaserplatte beplankt

HINWEIS:
Die Befestigung der Unterkonstrukion an der Holztafelbauwand kann nur in die Holzstiele und -rippen erfolgen, Achsabstand Stiele ca. 0,625 m.
Eine ggfs. erforderliche, zusätzliche Unter-/ Ausgleichskonstruktion ist einzukalkulieren.

Wandgerüst mit Höhenverstellung:
zentrisch aus- und einfahrbares Stahl-Wandgerüst
mit Tragegestänge, verzinkt und lackiert, ohne über das Zielbrett hinaus im ausgefahrenene Zustand hervorstehende Teile,
ausgefahren 1.700 mm Ausladung,
eingefahren ca. 300 mm Ausladung,
Höhenverstellung von +2.60 m bis 3.05 m ü. OKFF,
Lackierung: Farbton RAL 7016, Anthrazitgrau

höhenverstellbarer Vorbau:
zur Befestigung des Basketball-Zielbretts am Wandgerüst, stabile Vierkant-Stahlrohr-Konstruktion, verzinkt und lackiert, zur direkten Aufnahme des Basketballkorbs an Quertraverse,
zur alleinigen Aufnahme und Übertragung der Verkehrslasten durch Ballwurf auf das Zielbrett bei bestimmungsgemäßem Gebrauch und bei Dunkings,
passend für Zielbrettgröße 1.050 x 1.800 mm (HxB), TÜV-geprüft,
Lackierung: Farbton RAL 7016, Anthrazitgrau

Zielbrett und Basketballkorb mit Netz:
- Zielbrett aus MDF-Platte für Höhenverstellung,
 hochfest, 20 mm stark, weiße Oberflächenbeschichtung,
 schwarze Siebdruck-Linierung für Halle,
 Maße: 1.050 x 1.800 mm (BxH), einschl.
 Spielbrettpolster, schwarz,
- Basketballkorb mit Netz, dunking-fähig,
 abklappbar ab 105 kg,
 Sicherheits-Netzbefestigung mit Stahldraht,
 alle Stahlteile lackiert, Farbton Orange,
 Befestigungsbohrungen nach DIN 7899 für
 Ersatzbeschaffung,
 Basketballnetz aus 6 mm starkem Nylonkordel, weiß,
 nach internationaler Vorschrift

Einbauort: Halle, Achse B/2-3 und 4-5
  Achse F/2-3 und 4-5

Ausführung nach Vorgabe der Planung gemäß beigefügten
Planungsanlagen:

Grundriss 05-02-GR-EG
Schnitte 05-03-SN-AB und -CD
Prallwand 05-06-D11-PW-00
Wandunterkonstruktionen für Sportgeräte 23118-H-03
Menge: 4,000 Stk

*Hinweis: TURNGERÄTE, BODENHÜLSEN*
Die Steckreckanlage besteht aus Einzelteilen, die für eine spätere Nachbeschaffung einzeln abgefragt werden.

**02.10 Sprossenwand, elektr. hochziehbar, schwenkbar**
Sprossenwand, elektrisch hochziehbar, schwenkbar, Doppelfeld, gemäß DIN 7910, TÜV-geprüft (GS-zertifiziert).

Anlage bestehend aus:
Unterkonstruktion, Sprossenwand, Hebekonstruktion mit Führungsschienen, elektromotorischer Hebevorrichtung (Seilwinde)

Unterkonstruktion:
zur Überbrückung der Tiefe der Prallwandkonstruktion und Befestigung auf dem Montageuntergrund,
Prallwandkonstruktion, Tiefe = ca. 140-150 mmm

Montageuntergrund:
Holztafelwand aus Holzstielen 80x160 mm (BxT)
und Holzrippen 80/160 mm (BxT),
hallenseitig mit 1x15 mm Gipsfaserplatte beplankt

HINWEIS:
Die Befestigung an der Holztafelwand kann nur in die Holzstützen,- stiele und -riegel erfolgen, Achsabstand Stützen/Stiele ca. 0,625 m.
Eine ggfs. erforderliche, zusätzliche Unter-/ Ausgleichskonstruktion ist einzukalkulieren.

Sprossenwand:
Doppelfeld, Abmessung ca. 2.000 x 2.600 mm (BxH),
Wangen aus astfreiem Nadelholz, je 16 ovale Sprossen aus zähem Eschenholz, einzeln inden Wangen verschraubt,
selbsttätige Arretierung durch leichtgängiges Federbolzenelement ohne Einhängen und Anheben in Riegel, Haken, etc., hochziehbar auf mind. 2.000 mm,
schwenkbar durch an die Wangen angebrachte Räder und oberseitige, mit Hebekonstruktionverbundene Schwenkvorrichtung aus Stahl, verzinkt und lackiert, Arretierung über Stahlrundrohr- Feststellsäule, verzinkt, mit sicher wirkender Konusführung mittels Bajonettverschluss in Ruhezustand,
Lackierung Schwenkvorrichtung: RAL 7016, Anthrazitgrau

Hebekonstruktion mit Führungsschienen:
aus Stahlprofilen, verzinkt, Länge und Querschnitt entsprechend der Anforderung an Anlage, Hebekonstruktion zusätzlich lackiert,
Lackierung: RAL 7016, Anthrazitgrau

elektromotorischer Hebevorrichtung (Seilwinde):
für Sprossenwand nach DIN mit eingebautem, justierbarem Endschalter, zweipoligem Asynchronmotor mit wartungsfreiem 3-stufigen Planetengetriebe,
absturzgesichert durch elektrisch entlastete Magnetankerbremse mit asbestfreien Bremsbelägen,
elektrischer Anschluss und Betätigungsschalter bauseits,

Zusatz-Sicherungseinrichtung (Höhensicherungsgerät):
für elektromotorische Hebevorrichtung mit Aufhängekonsole und Höhensicherungsgerät

Einbauort: Halle, Achse B/1-2

Ausführung nach Vorgabe der Planung gemäß beigefügten
Planungsanlagen:

Grundriss 05-02-GR-EG
Schnitte 05-03-SN-AB und -CD
Prallwand 05-06-D11-PW-00
Wandunterkonstruktionen für Sportgeräte 23118-H-03
Menge: 1,000 Stk

**02.11 Bodenhülse für Sprossenwand**
Bodenhülse für Sprossenwand aus Edelstahl,
absolut rostfrei, dicht geschweißt und bituminiert, mit Verstärkungsring für verringerte Einbautiefe,
in bauseitige Bodenaussparung einsetzen und betonieren.

Bodenaussparung
in Bodenplatte:  200x200x340 mm (LxBxH)

Höhe Fußbodenaufbau
von OKFF bis OKRF : 160 mm

Einbauort: Halle, Achse B-C/1-2

Ausführung nach Vorgabe der Planung gemäß beigefügten
Planungsanlagen:

Fundamentplan 05-02-GR-FP
Menge: 1,000 Stk

**02.12 Gitterleiter, elektr. hochziehbar, 4-fach, 4x7 Felder, verkürzt**
Gitterleiter, elektrisch hochziehbar, 4-fach,
4x7 Felder, verkürzt, gemäß DIN 7911-1, TÜV-geprüft (GS-zertifiziert).

Anlage bestehend aus:
Unterkonstruktion, Gitterleiter, Hebekonstruktion, elektromotorischer Hebevorrichtung (Seilwinde)

Unterkonstruktion:
zur Überbrückung der Tiefe der Prallwandkonstruktion und Befestigung auf dem Montageuntergrund, Prallwandkonstruktion, Tiefe = ca. 140-150 mmm

Montageuntergrund:
Holztafelwand aus Holzstielen 80x160 mm (BxT)
und Holzrippen 80/160 mm (BxT),
hallenseitig mit 1x15 mm Gipsfaserplatte beplankt

HINWEIS:
Die Befestigung an der Holztafelwand kann nur in die Holzstützen,- stiele und -riegel erfolgen, Achsabstand Stützen/Stiele ca. 0,625 m.
Eine ggfs. erforderliche, zusätzliche Unter-/ Ausgleichskonstruktion ist einzukalkulieren.

Gitterleiter:
4-fach, 4x7 Felder, oberste Reihe verkürzt,
Abmessung ca.2.230 x 3.600 mm (BxH),
rundumlaufender Rahmen aus astfreiem Nadelholz,
Ecken mit Stahlwinkel verstärkt, je 6 ovale Sprossen aus zähem Eschenholz, alle Sprossen einzeln in Wangen verschraubt, am Rahmen angebrachte Rolleinrichtung mit Aushebevorrichtung mit Doppelrollen zum automatischen Ausheben aus den Arretierungsaussparungen in Gebrauchs- und Ruhestellung, hochziehbar auf mind. 2.000 mm,
Arretierung am Boden mit verzinkten Sicherheitssteckern durch die Bodenleiste, ohne vorstehende, unfallgefährdende Teile

Hebekonstruktion:
aus Stahlprofilen, verzinkt und lackiert, aus Stahlprofilen, Länge und Querschnitt entsprechend
der Anforderung an Anlage,
Lackierung: RAL 7016, Anthrazitgrau

elektromotorischer Hebevorrichtung (Seilwinde):
für Gitterleiter nach DIN mit eingebautem, justierbarem Endschalter, zweipoligem Asynchronmotor mit wartungsfreiem 3-stufigen Planetengetriebe,
absturzgesichert durch elektrisch entlastete Magnetankerbremse mit asbestfreien Bremsbelägen,
elektrischer Anschluss und Betätigungsschalter bauseits

Zusatz-Sicherungseinrichtung (Höhensicherungsgerät):
für elektromotorische Hebevorrichtung mit Aufhängekonsole und Höhensicherungsgerät

Einbauort: Halle, Achse B/5-6

Ausführung nach Vorgabe der Planung gemäß beigefügten
Planungsanlagen:

Grundriss 05-02-GR-EG
Schnitte 05-03-SN-AB und -CD
Prallwand 05-06-D11-PW-00
Wandunterkonstruktionen für Sportgeräte 23118-H-03
Menge: 1,000 Stk

**02.13 Multi-Schaukelringeinrichtung, elektr. hochziehbar, 2-fach**
Multi-Schaukelringeinrichtung, elektrisch hochziehbar,
2 Seilpaare (2 Turnplätze), gemäß DIN 12655, DIN EN7905, EN 913, TÜV-geprüft (GS-zertifiziert), Nutzlast je Seilpaar 1000 kp.

Anlage bestehend aus:
Abhängkonstruktion (Hilfsträger) zwischen den Dachbindern, Unterkonstruktion mit Scheren- Traggestänge, elektromotorischer Hebevorrichtung mit Sicherungseinrichtung (Höhensicherungsgerät), Schaukelrohrträger mit Schaukelringeinrichtung für 2 Seilpaar (2 Turnplätze), Schaukelringe, Umlenkvorrichtung, Doppel-Seilfeststeller, 2-fach

Abhängekonstruktion:
aus Stahlrohren oder Profilstahl, verzinkt und lackiert, einschl. Aussteifungen, Verstärkungen und Befestigungselemente nach statischer und konstruktiver Erfordernis zur Überbrückung der Hallenbinderkonstruktion,
Lackierung: Farbton RAL 7016, Anthrazitgrau
OK Abhängekonstruktion: ca. +6,30 m ü. OKFF EG

Montageuntergrund:
Pultdachbinder aus Brettschichtholz, Fichte,
Festigkeitsklasse GL28c,
Maße: 180x1.100/1.400 mm (BxH),
UK Pultdachbinder +5,76 m ü. OKFF,
lichter Abstand Binder/Binder: ca. 5,29 m

Unterkonstruktion mit Scheren-Traggestänge:
zentrisch aus- und einfahrbare Unterkonstruktion mit Scheren-Traggestänge, verzinkt und lackiert, Abhängung bis 1.500 mm, zur Befestigung an Abhängekonstruktion und Aufnahme des Schaukelrohrträgers,
Lackierung: Farbton RAL 7016, Anthrazitgrau

elektromotorischer Hebevorrichtung:
für Multi-Schaukelringeinrichtung nach DIN mit eingebautem, justierbarem Endschalter, zweipoligem Asynchronmotor mit wartungsfreiem 3-stufigen Planetengetriebe, absturzgesichert durch elektrisch entlastete Magnetankerbremse mit asbestfreien Bremsbelägen,
elektrischer Anschluss und Betätigungsschalter bauseits

Zusatz-Sicherungseinrichtung (Höhensicherungsgerät):
für elektromotorische Hebevorrichtung mit Aufhängekonsole und Höhensicherungsgerät

Schaukelrohrträger mit Schaukelringeinrichtung:
Schaukelrohrträger, verzinkt und lackiert,
für 2 Seilpaare (2 Turnplätze),
Länge und Querschnitt Rohrträger entsprechend der Anforderung an Anlage,
Kunststoffseil-Ablenkrollen, Halterungssatz für Seilführungstrompeten und alle Befestigungsteile zur Aufnahme der Lasten nach DIN EN 12655,
Seilführungstrompeten komplett aus verzinktem Stahl fürSchwingmöglichkeit in alle Richtungen,
Sicherheitseinhängehaken,
4 Stück hochwertige Spezialseile, variable Länge,
d = 12 mm, Länge bis 25 m, eingespleisten Seilkauschen aus Edelstahl,
Lackierung: Farbton RAL 7016, Anthrazitgrau

Schaukelringe:
4 Schaukelringe aus Schichtholz, Griffdurchmesser 25 mm für Grundschulkinder, mit 40 mm vorgestrecktem Polyester- Gurtband, ca. 100 cm lang mit Dreieckring, Sicherheitsseil, Karabiner und Sicherheits- schraubverschluss, Schraubglieder sowie Beschwerungsgewichte 625 g und Gewichtssäcke

Umlenkvorrichtung:
zur Seilumlenkung für Schaukeleinrichtung mit Kunststoffseil-Ablenkrollen, Wandmontage,
Montagehöhe oberhalb Fenstersturz,
UK Sturz +5,76 m ü. OKFF EG,
für Montage von Seilfeststellern in Prallwandnische
und hinter Prallwandtür
Montageuntergrund: Holztafelwand

Prallwandtiefe:  ca. 14 cm
Prallwandhöhe:  ca. 3,75 m
Nischenhöhe:  ca. 2,40 m
Höhe Nischentür: ca. 2,00 m

Seilfeststeller:
Sicherheits-Seilfeststeller für 2 Seilpaare/ 4 Seile mit Klemmvorrichtung, Wandmontage in Prallwandnische,
Montageuntergrund:  WU-Beton

Sonstiges:
1 Stck. Auflegestange

Montageuntergrund:
Stb.-Wand und Holztafelwand
- WU-Beton, d = 350 mm
- Holztafelwand aus Holzstielen 80x240 mm (BxT)
 und Holzrippen 80/240 mm (BxT),
 hallenseitig mit 1x15 mm OSB/3- Platte und
 mit 1x15 mm Gipsfaserplatte beplankt

Einbauort: Halle, Achse F/3-4

Ausführung nach Vorgabe der Planung gemäß beigefügten
Planungsanlagen:

Grundriss 05-02-GR-EG
Schnitte 05-03-SN-AB und -CD
Prallwand 05-06-D11-PW-00
Menge: 1,000 Stk

**02.14 ZULAGE Zubehörset**
*** Pauschalposition
ZULAGE zu vorbeschriebener Vario-Schaukelringeinrichtung für die Ausstattung mit:

- 2 Stk.  Schaukelbrett
- 2 Stk.  Hängematte
- 2 Stk.  Einlegematte
- 2 Stk.  Tellerschaukel
- 2 Stk.  Schaukelreck

Nur Lieferung.
Menge: 1,000 psch

**02.15 Steckrecksäule mit Reckstangenaufnahme**
Steckrecksäule mit Reckstangenaufnahme,
eloxiertes Aluminium-Rundrohr, Ø 102 mm,
als sehr stabile Säule, einschl. Aufstieg- und Aushebegriff sowie manueller Klemmung, Verstellmöglichkeit ca. 80 cm bis max. 260 cm in Stufen von 10 cm, beide Säulenenden mit Gummipuffern bzw. mit bodenschonenden Abschlusskappen, gemäß DIN EN 12197, TÜV-geprüft (GS-zertifiziert), nur Lieferung.
Menge: 4,000 Stk

**02.16 Reckstange**
Reckstange aus nichtrostendem Stahl Ø 28 mm,
vergütet auf 1400 N/qmm, Oberfläche poliert,
beidseitig Reckgabel aus Temperguss, für Hülsenreck,
TÜV-geprüft (GS-zertifiziert), ohne Reckstecker, nur Lieferung.
Menge: 3,000 Stk

**02.17 Reckstecker**
Reckstecker mit integrierter elastischer Klemmung zur klapperfreien und festen Verbindung mit den Säulen,
Bediengriff kunststoffummantelt, für Hülsen- und Versenkreckanlagen, nur Lieferung.
Menge: 3,000 Stk

**02.18 Ablagevorrichtung für Steckreck**
Ablagevorrichtung, verzinkt,
Auflage mit Kunststoffbelag gepolstert,
für Steckrecksäulen und Reckstangen mit Ablagemöglichkeit für 4 Säulen und 3 Reckstangen.

Montageuntergrund:
- WU-Beton, d = 300 mm
- Holztafelbauwand aus Holzstielen 80x100 mm (BxT)
 und Holzrippen 80/100 mm (BxT),
 hallenseitig mit 1x15 mm Gipsfaserplatte beplankt

HINWEIS:
Die Befestigung an der Holztafelbauwand kann nur in die Holzstützen,- stiele und -riegel erfolgen,
Achsabstand Stützen/Stiele ca. 0,625 m.
Die hierfür erforderliche Unter-/ Ausgleichskonstruktion ist einzukalkulieren.

Einbauort:  Geräteräume
  nach Vorgabe der Planung
Menge: 1,000 Stk

**02.19 Ablagevorrichtung für Reckstecker**
Ablagevorrichtung für 3 Reckstecker.

Montageuntergrund:
- WU-Beton, d = 300 mm
- Holztafelbauwand aus Holzstielen 80x100 mm (BxT)
 und Holzrippen 80/100 mm (BxT),
 hallenseitig mit 1x15 mm Gipsfaserplatte beplankt

Einbauort:  Geräteräume
  nach Vorgabe der Planung
Menge: 1,000 Stk

**02.20 Ablage- und Transportwagen für Steckreck**
Ablage- und Transportwagen zur waagrechten Ablage und zum Transport von 4 Steckrecksäulen und 3 Reckstangen,
Auflagen mit Filz gepolstert, Kunststoff-
Schwenkrollen, nur Lieferung.
Menge: 1,000 Stk

**02.21 Bodenhülse für Steckreckanlage**
Bodenhülse für Steckreckanlage aus Edelstahl,
absolut rostfrei, dicht geschweißt und bituminiert,
mit Verstärkungsring für verringerte Einbautiefe, in bauseitige Bodenaussparung einsetzen und betonieren.

Bodenaussparung
in Bodenplatte:  350x350x340 mm (LxBxH)

Höhe Fußbodenaufbau
von OKFF bis OKRF : 160 mm

Einbauort: Halle, Achse 4/B-E

Ausführung nach Vorgabe der Planung gemäß beigefügten
Planungsanlagen:

Fundamentplan 05-02-GR-FP
Menge: 4,000 Stk

### Titel 03 Sonstiges

**03.1 Einweisung der Nutzer**
Einweisung der Lehrer und sonstigen Nutzer zusätzlich
zur Abnahme/ Aufstellung/ Einweisung auf besondere
Anforderung.
Menge: 1,000 Stk

**03.2 Wartungsvertrag 4 Jahre**
*** Pauschalposition
Wartungsvertrag feste Sportgeräte für die Dauer der
Gewährleistung mit mindestens einem jährlichen
Wartungsintervall oder kürzer/länger, wenn vom
Gesetzgeber/Hersteller vorgeschrieben.
Der Wartungsvertrag muss zwingend folgenden Inhalt
aufweisen:
- Vertragsgegenstand
- Wartung (im engeren Sinne)
- Instandhaltung (Wartung im weiteren Sinne)
- Voraussetzung der Serviceleistung
- Pflichten des Auftraggebers
- Preisänderungen
- Zahlungsbedingungen
- sonstige Bestimmungen
- Erfüllungsort und Gerichtsstand

Mit dem Wartungsvertrag sind alle Fahr,- Geschäfts,-
Verbrauchsmaterialkosten etc. abgegolten.

HINWEIS:
Die Kosten sind nicht in der Auftragssumme für die Bauleistung enthalten, werden aber bei der Wertung des Angebotes berücksichtigt.
Die Beauftragung der Wartungsarbeiten unterliegt nicht
der Bindefrist dieses Angebotes.

Es wird ausdrücklich darauf hingewiesen, dass der
Angebotspreis den kompletten Wartungszeitraum von 4
Jahren umfasst. Es ist ein Preis für 4 Jahre abzugeben.

Ein Entwurf des Wartungsvertrages ist in schriftlicher
Form möglichst dem Angebot beizufügen, jedoch
spätestens auf Verlangen der Vergabestelle vorzulegen.
Menge: 1,000 psch

### Titel 10 Besondere Leistungen

*Hinweis: STUNDENLOHNARBEITEN*
STUNDENLOHNARBEITEN

sind nur nach Aufforderung der Bauleitung und mit schriftlicher Genehmigung auszuführen.

Die Abrechnungsbelege sind spätestens an dem der Arbeit folgenden Tag der Bauleitung zur Genehmigung vorzulegen.

Die Abrechnungen sind mit folgenden Angaben zu versehen:

- Datum der Arbeit
- Name und Beruf
- Anzahl der Einzel-, Über- und Gesamt- Stunden mit Überstundenprozentangaben
- Art der ausgeführten Arbeiten
- Verarbeitetes Material mit Angabe des Gesamtpreises oder LV-Position und Menge

In dem mehrwertsteuerfreien Bruttolohn sind unter anderem gemäß VOB enthalten:

- Auslösung, Fahrtkosten, Gemeinkosten,
- Wagnis, Gewinn- und Bauüberwachung durch den Montagemeister
- Zuschläge für Stundenlohnarbeiten:
- Bei Mehr-, Nacht-, Sonn- und Feiertagsarbeit werden die tariflichen Zuschläge auf den Basisstundenlohn verrechnet.
- Verrechnungssatz

**10.1 STUNDEN POLIER**
Tagelohnstunden wie vor beschrieben

- Polier
- Verrechnungssatz
Menge: 2,000 h

**10.2 STUNDEN FACHWERKER**
Tagelohnstunden wie vor beschrieben

- Fachwerker
- Verrechnungssatz
Menge: 4,000 h

**10.3 STUNDEN HELFER**
Tagelohnstunden wie vor beschrieben

- Helfer
- Verrechnungssatz
Menge: 4,000 h
